# Daubitz_Dorfstrasse 43
Angebotsaufforderung (GAEB 90, DA83)
Währung: EUR
Auftraggeber: Gemeinde Rietschen

## Gebäudesicherung Metalldach
Datum: 06.09.16

**Ausführungsbeschreibung 1 Allgemeines**
*Baustelleneinrichtung*
Baustelleneinrichtung wird wenn nicht anders
beschrieben nicht gesondert vergütet, die Leistungen
sind vom Bieter als Bestandteile der Einheitspreise der
Hauptleistungen zu kalkulieren.

Baukran bzw. Turmdrehkran wird nicht gesondert
vergütet. Der Betreiber des  Baukrans ist für den
Elektroanschluß  verantwortlich.
Der Betreiber kann der Eigentümer des
stationären Baukrans sein. Der Betreiber kann der
Mieter des stationären Baukrans sein.
Die Mindest-Vorgaben der BG-Vorschriften müssen
eingehalten werden. Der erforderliche Mindestunterbau
ist durch den AN herzustellen. Absperrung des
Drehbereiches (z.B. durch Bauzaun)
sowie Sicherheitsabstände z.B. zu Gebäuden
(Quetschgefahr) durch AN.
Die Leistungen sind vom Bieter als Bestandteile der
Einheitspreise der Hauptleistungen zu kalkulieren.

Wenn nicht aufgeführt werden
alle erforderlichen Arbeits-, Schutz- und Traggerüste
ohne Begrenzung der Höhe und der Bemessungsklasse
nicht gesondert vergütet,  die Leistungen sind
vom Bieter als Bestandteile der Einheitspreise der
Hauptleistungen zu kalkulieren.
einschl Auf-, Um- und Abbauen sowie Vorhalten der
Gerüste (Arbeits-, Schutz- oder Traggerüste)

Verkehrssicherungspflicht des Bestandsgebäudes,
Herstellen behelfsmäßiger Zugänge bzw. Zufahrten durch
den AN, die Leistungen sind vom Bieter als Bestandteile
der Einheitspreise der Hauptleistungen zu kalkulieren.

Toilettenanlage wird nicht gesondert vergütet.
Für die am Bau befindlichen Handwerker  ist eine
hygienisch einwandfreie, ausreichende Toilette und
Waschanlage bzw. Toilettenwagen während der gesamten
Bauzeit vorzuhalten, zu unterhalten. Nach Beendigung
der Bauzeit ist die Anlage wieder zu entfernen.
Die Leistungen sind vom Bieter als Bestandteile der
Einheitspreise der Hauptleistungen zu kalkulieren.

Bauwasser-und Baustromanschlüsse sind auf der Baustelle
nicht vorhanden. Die Versorgung der Baustelle mit
Bauwasser
und Baustrom ist soweit benötigt durch den AN
sicherzustellen,
Die Leistungen sind vom Bieter als Bestandteile der
Einheitspreise der Hauptleistungen zu kalkulieren.
*Baustelle*
Der Auftragnehmer hat sich vor Angebotsabgabe über die
örtlichen Gegebenheiten zu informieren.
Nachforderungen, die auf Unkenntnis zu Lage und Zustand
des Objektes zurückzuführen sind, werden nicht
anerkannt.
Die Zu- und Ausfahrt ist über die Strasse möglich.
Eventuelle Belastungsgrenzen für die Zufahrt sind durch
den AN vorab zu erkunden. Die Einsatztechnik sowie die
Transportlogistik ist vom AN eigenverantwortlich zu
ermitteln und anzupassen.

Aufwendungen für die Errichtung und Unterhaltung der
Baustelleneinrichtung, Materialtransporte, Kraneinsatz
etc. sind in die Einheitspreise einzukalkulieren.
Aufenthalts- und Lagerräume werden vom AG nicht zur
Verfügung gestellt. Die Kosten sind in die
Einheitspreise einzukalkulieren.
Die anfallenden Abfälle sind selektiv zu erfassen und
gemäß den gesetzlichen Vorschriften zu entsorgen
(EAV-Deklaration). Alle notwendigen Deklarationen zur
Entsorgung und Verwertung von Abfällen, sowie die
Kosten für Entsorgungsnachweise, Nachweisführung,
Entsorgungs- und Annahmegebühren sind in die
Einheitspreise einzukalkulieren.

Das Gelände ist in einem ordnungsgemäßen Zustand zu
übergeben. Bepflanzte Flächen sind zu schützen. Der
Auftragnehmer haftet für den Schaden. Eventuelle
Sicherungsmaßnahmen  sind mit den Einheitspreisen
abgegolten.

Der AN hat dem AG den Nachweis der Güteüberwachung der
zu liefernden Baustoffe und Bauteile entsprechend den
betreffenden DIN-Normen zu erbringen. Diese Forderung
gilt nicht, wenn ein gültiges Prüfzeugnis einer
anerkannten Prüfanstalt vorliegt.

Die Abrechnung erfolgt gemäß VOB, Aufmassarbeiten sind
mit der Bauleitung durchzuführen. Die Allgemeinen
Vertragsbedingungen für die Ausführung von
Bauleistungen (VOB/B) sind in der jeweils gültigen
Fassung Vertragsbestandteil.

Anfallende Regiearbeiten bzw. Stunden- oder
Tagelohnarbeiten dürfen nur mit vorheriger Genehmigung
durch die Bauleitung ausgeführt werden.

Das Anbringen von firmeneingenen Bauschildern auf der
Baustelle ist grundsätzlich nicht gestattet.

An den Wohnhäusern sind gemäß
Nr. 3.1.1.c der AVwV Baulärm folgende
Immissionsrichtwerte
einzuhalten:
   - tags (07.00 bis 20.00 Uhr) 60dB(A)
   - nachts (20.00 bis 07.00 Uhr) 45dB(A).

Die Verschmutzung öffentlicher Verkehrswege durch
Baufahrzeuge beim Verlassen der Baustelle ist
weitestgehend zu vermeiden.
Unvermeidliche Verschmutzungen sind umgehend (am selben
Tag) durch den AN zu beseitigen.

### 01 GERÜSTARBEITEN

#### 01.01 ARBEITSGERÜSTE

**01.01.0001 Fassadengerüst längenorientiert**
Erstellen und Abbauen Arbeits- und Schutzgerüst DIN EN
12811-1 und DIN 4420-1, einschl. Dachfanggerüsten und
notwendiger Belagverbreiterung Traufe.
(z.B. für Arbeiten auf Dachflächen mit Traufhöhen über
3,00 m und Neigungen bis einschließlich 60° )
Grundstandzeit wird nicht vereinbart Rüstung vorhalten
für die gesamte dauer der Dacharbeiten.
Standgerüst, Fassadengerüst DIN EN 12810-1, Lastklasse
3 (2 kN/m2), Breitenklasse W06, Höhenklasse H 2, alle
Gerüstlagen genutzt, verankern, Verankerung am Bauwerk
prüfen, Standfestigkeit herstellen.

Einrüstung für, Dachdecker, Zimmerer, Klempner,  an
senkrechten Bauwerksaußenflächen, aufstellen auf
Gelände, Höhe der obersten Gerüstlage Giebel ca. 8 m,
Standfläche waagerecht, direkt belastbar,
Breite des Dach-/Deckenüberstandes über 0,4 bis 0,6 m.
Rückbau nach Ende der Dacharbeiten
Menge: 750,000 m2

**01.01.0002 Schutz Vegetationsschicht Folie D 120mym**
Schutz der Vegetationsschicht durch Abdeckung mit
Folie, Dicke 120 mym, Bahnenbreite 200 cm,
Überlappungsbreite mind. 20 cm, Bahnen miteinander und
an den durch die Geländeform bedingten Überlappungen
dauerhaft verbinden. Schutz der Vegetationsschicht
errichten in Abstimmung mit dem Grundstücksbesitzer,
für die Dauer der Arbeiten vorhalten und entsorgen.
Ort: Nachbargrundstück westlich Fam. Krause
Menge: 20,000 m2

#### 01.02 SCHUTZGERÜSTE UND FANGNETZE

**01.02.0001 Beweissicherungsverfahren Flächen/Objekte 2 Ausfertigungen**
Beweissicherung im Einflussbereich vor Beginn und nach
Abschluss der Bauarbeiten für die in der Zeichnung
ausgewiesenen Flächen und Objekte, in Abstimmung mit
dem Grundstückseigentümer, Zustand und Beschaffenheit
feststellen und dokumentieren, durch Begehung mit
schriftlichem Protokoll und Anfertigen von
Lichtbildern, Protokolle und Anlagen müssen durch
Unterschrift des AG, des AN und der
Grundstückseigentümer anerkannt sein, Vorlage aller
Beweissicherungen zeitnah, Schlussbeweissicherung
spätestens mit der Schlussrechnung, 2 Ausfertigungen
der Protokolle und sonstiger Dokumentationen, 5
Lichtbilder.
Menge: 1,000 St

**01.02.0002 Gerüstverkleidung mit Schutznetz**
Vollflächige Verkleidung von Gerüsten mit Schutznetzen
Diese Schutzmassnahme ist für
Anbringen und Entfernen auf Anforderung der Bauleitung,
inkl. gesonderter Anfahrt.
Netze vorhalten und ständig zu warten, einschl. evt.
zusätzlich notwendige Verankerungen;
Gebrauchsüberlassung bis 4 Wochen.
Menge: 270,000 m2

### 02 ABBRUCHARBEITEN

#### 02.01 Dachdeckung, Mauerwerk,sonstiges

**02.01.0001 Dachdeckung abbrechen/entsorgen Dachziegel**
Aufnehmen der Dachdeckung aus Biberschwanzziegeln und
Betonsteinziegel teilw.  in Mörtel verlegt, incl. aller
Grate und
Kehlen, Firststeine und aller Verblechungen.
In gesonderter Position: Blitzschutz, Dachrinne,
Antennenmast und Laufsteg.
Anfallende Stoffe vom Dach transportieren.
Abbruchstoffe sortieren, separieren und auf Kosten AN
fachgerecht entsorgen.
Das Dach ist mit Planen gegen Regen zu sichern, bis zur
Verlegung der Unterdeckplatten.
Die Fassadenarbeiten dürfen durch anfallendes Wasser
nicht beeinträchtigt werden, entsprechende Maßnahmen
sind durch den AN auszuführen.
Menge: 450,000 m2

**02.01.0002 Holz/Holzwerkstoff, Dachlattung abbrechen und entsorgen**
Abbrechen der Dachlattung der Dachdeckung aus
Biberschwanzziegeln, in Kronendeckung,
incl. aller Grate und Kehlen,
anfallende Stoffe vom Dach transportieren.
Abbruchstoffe sortieren, separieren und auf Kosten AN
fachgerecht entsorgen.
Menge: 450,000 m2

**02.01.0003 Gauben abbrechen/entsorgen**
Abbruch der Gauben  aus Holz und Brettschalung,
im Rahmen einer Totalabbruchmaßnahme.
Ausführung an Gauben außen/innen,
Arbeitshöhe bis 14 m, Ausführung erschütterungsarm
DIN 4150,  staubarm BGI 5047,
die Entsorgungsgebühren werden vom AN übernommen,
inkl. Fenster
Menge: 4,000 St

**02.01.0004 Laufsteg, Antenne ausbauen**
Ausbauen von Laufstegen, Antennen einschl. aller
Befestigungsmittel,und Konsolen  Arbeitshöhe bis 16 m,
Abbruchmaterial auf Kosten AN entsorgen
Menge: 1,000 Psch

**02.01.0005 Dachfenster ausbauen**
Ausbauen von acht Dachausstiegsfenstern mit
Einfachverglasung, einschl. aller Befestigungsmittel,
Rahmen, Verblechung usw. Arbeitshöhe bis 14 m,
anfallende Stoffe separieren und auf Kosten des AN
entsorgen.
Menge: 1,000 Psch

**02.01.0006 Dachrinne ausbauen, entsorgen**
Ausbauen der Dachrinnen, einschl. aller
Befestigungsmittel, aus Titanzink, Größe Dachrinne bis
200
mm, Arbeitshöhe bis 14 m, anfallende Stoffe separieren
und auf Kosten AN entsorgen.
Menge: 1,000 Psch

**02.01.0007 Mauerziegel Wand abbrechen D bis 40 cm v.Hand**
Abbruch der Wand aus Mauerwerk
Abbruch von Hand/mit handgeführten Kleingeräten,
Ausführung erschütterungsarm DIN 4150,
Abbruchgut fachgerecht entsorgen Gemische aus Beton,
Ziegeln
Menge: 15,000 m3

**02.01.0008 Bauschutt, Baumischabfälle u.ä. abräumen**
- Abfälle (Bauschutt, Baumischabfälle u.ä.) im Gebäude
  aufnehmen, laden, transportieren und entsorgen
- Transportkosten, Deponiegebühren, Kosten für
Separierung
  usw. sind in den EP einzurechnen
- Abrechnung erfolgt nach amtlich anerkannten
  Wiegescheinen
Menge: 10,000 t

**02.01.0009 Schornstein/Abgasanlage Mauerziegel abbrechen v.Hand EWC170107**
Abbruch des Schornsteins aus Mauerwerk aus
Mauerziegeln, im Rahmen einer Teilabbruchmaßnahme,
Ausführung im Dachgeschoss,
Abbruch von Hand/mit handgeführten Kleingeräten,
Ausführung erschütterungsarm DIN 4150, staubarm BGI
5047, Abfallschlüssel nach EWC 170107
(Abfallverzeichnisverordnung AVV) Gemische aus Beton,
Ziegeln, Fliesen und Keramik.
 Schornstein Abbruchmaterial aus Gebäude transportieren

laden und fachgerecht entsorgen
Menge: 3,000 m3

**02.01.0010 Baum fällen Durchm. 10-30cm H 10-15m Räumgut laden**
Baum fällen, als mehrstämmiger Einzelbaum,
Stammdurchmesser über 10 bis 30 cm, Schnittstelle
höchstens 10 cm über Gelände, Baumhöhe über 10 bis 15
m, Baumaufarbeiten und im Hofbereich  in meßbaren
Stapeln lagern, Astwerk und Schlagabraum ist sofort auf
Kosten des AN zu entsorgen. Entsorgung von Stammholz
gesondert
Menge: 3,000 St

**02.01.0011 Baum fällen Durchm. 30-40cm H 12-15m**
Baum fällen, im Hof, als Einzelbaum am Gebäude
Stammdurchmesser über 30 bis 40 cm, Schnittstelle  20
cm über Gelände, Baumhöhe über 10 bis 15m,
Baumaufarbeiten und im Hofbereich  in meßbaren Stapeln
lagern,
Astwerk und Schlagabraum ist sofort auf Kosten des AN
zu entsorgen.
Entsorgung von Stammholz gesondert
Menge: 1,000 St

**02.01.0012 Stammholz entsorgen**
Stammholz, der zuvor beschriebenen  Positionen im
Gelände gelagert, aufladen, und Verwertung nach Wahl AN
 zuführen
Menge: 1,000 m3

**02.01.0013 Freiräumen von Grünflächen Innenhof**
- Stäucher und Bodendecker aufnehmen und entsorgen
- ohne Rodung Wurzelwerk
- Bewuchs teilweise sehr eng
- Die durch die vorgenannten Arbeiten anfallenden
  Materialen sind auf Kosten des AN zu entsorgen
- Transportkosten, Behandlungskosten, Deponiegebühren
  usw. sind in den EP einzurechnen
- die Abrechnung erfolgt nach Aufmaß bezogen auf die
  beräumte Grünfläche
- Bewuchs ab 10cm Durchmesser gesondert
Menge: 20,000 m2

### 03 ZIMMERERARBEITEN

#### 03.01 DÄCHER

**03.01.0001 KVH-NSI liefern Nadelholz C24 B 14cm H 6-20cm**
Konstruktionsvollholz, nicht sichtbar, nur liefern,
Nadelholz, Festigkeitsklasse C 24 DIN 1052,
Sortierklasse S 10 DIN 4074-1, Keilzinkung zulässig,
herzgetrennt DIN 68365, Baumkante kleiner 10 % der
Schmalseite, Holzfeuchte 15 +/- 3 %, zulässige
Abweichung vom Querschnitt +/- 1 mm, Breite 14 cm, Höhe
über 6 bis 20 cm, Einzellänge bis 6 m.
Menge: 10,000 m3

**03.01.0002 Randsicherung aufbauen entfernen**
STLB-Bau 2015-04 000
Randsicherung nach BGI 807 aufbauen und entfernen, an
Deckenrändern, auf Untergrund aus Holz, Anschluss der
Schutznetze an das Bauwerk.
Menge: 20,000 m

**03.01.0003 Abbinden Aufstellen/Verlegen Kantholz Balkenlage**
STLB-Bau 2015-04 016
Abbinden und Aufstellen oder Verlegen des Kantholzes,
Einzellänge bis 8 m, als Balkenlage, Anschlüsse
zimmermannsmäßig, Auflager aus Mauerwerk, Ausführung
gemäß Zeichnung.
Menge: 40,000 m

**03.01.0004 Abbinden Aufstellen/Verlegen Kantholz Dachstuhl**
Abbinden und Aufstellen oder Verlegen des Kantholzes,
Einzellänge bis 8 m, als Dachstuhl, Pfettendach,
Satteldachform, Anschlüsse zimmermannsmäßig, Auflager
aus Mauerwerk, Ausführung gemäß Bestand
Menge: 120,000 m

**03.01.0005 geschädigte Fußpfette in Teilbereichen auswechseln**
geschädigte Fußpfette auswechseln wie folgt:
- Sparrenkonstruktion abfangen
- Sparrenfüße von Fußpfette löse
- geschädigte Fußpfette vom gesunden Bestand trennen
  und ausbauen
- neue Fußpfette einbauen und verankern
- Sparrenanschluss an Fußpfette wiederherstellen.
Querschnitt der Fußpfette bis 14/18cm
Länge der zu wechselnden Pfette bis 3,00m
Abrechnung nach m gewechselte Fußpfette
Menge: 20,000 m

**03.01.0006 Sparrenauswechselung**
Sparrenauswechselung
Sparrenabstand bis 90cm
Balkenquerschnitt bis b/h = 14/18
Balken Länge: bis 6,50m
incl. aller Verbindungsmittel wie Balkenschuhe und
Verbindungswinkel, Nägel.
Abstützarbeiten sind einzurechnen
Menge: 30,000 m

**03.01.0007 Sparrenfusspunkte auswechsel**
geschädigte Sparrenfußpunkte auswechseln wie folgt:
- geschädigten Sparren aus den gesunden Bestand
auschneiden Einzellängen bis 1,20m.
- neuen zweiteiligen  Sparrenfuß b/h = 8/16 l=1,20m
beidseitig an Bestand mittels Dübel besonderer Bauart
  Dü 95-C1 +M12 + U-Scheiben nach DIN 1052
kraftschlüssig Montieren.
  incl. aller  Abstützarbeiten
Menge: 10,000 St

**03.01.0008 Kleineisenteile (Profilstahl) o.Abbund**
Kleineisenteile, wie Profilstahl (I,T,U,IPB etc.),
Flach- und Winkelstahl usw.,
für Holzverbindungen, liefern, ohne Abbund.
Menge: 1,000 Psch

**03.01.0009 Deckenbekl. Brett D 30mm Nadelholz**
STLB-Bau 2015-04 016
Deckenbekleidung, im Innenbereich, aus Brettern,
Sichtseiten gehobelt, Dicke 30 mm, Nadelholz.
Menge: 50,000 m2

**03.01.0010 Kleineisenteile (Bolzen) o.Abbund**
Kleineisenteile, wie Bolzen, Zugstäbe,
Anker usw. für Holzverbindungen,
liefern, ohne Abbund. Auf Anweisung der Bauleitung
Menge: 150,000 kg

**03.01.0011 Schalung OSB-Pl. N+F OSB/4 D 22mm**
Bekleidung, aus OSB-Platten DIN EN 13986,
Plattentyp OSB/4 DIN EN 300,
Dicke 22 mm, Untergrund Holz, mechanisch befestigen.
in Einzelflächen bis 5,0 m²
Alle Schräg- Anpassungs- und Gährungsschnitte sind in
den Einheitspreis einzukalkulieren.
Menge: 50,000 m2

### 04 DACHDECKUNGEN

#### 04.01 UNTERSPANNBAHN/LATTUNG

**04.01.0001 Konterlattung Nadelholz 60/40mm Lattenabstand 80cm**
STLB-Bau 2009-10 20
Konterlattung statisch tragend bei Aufsparrendämmung,
aus Nadelholz DIN 68365, chemischer Holzschutz DIN
68800-3, Sortierklasse S 10 DIN 4074-1, Querschnitt
60/40 mm, Lattenabstand 80 cm, mit zusätzlicher
Nageldichtung mit Dichtungsbändern passend zur
Unterdeckung/Unterspannung.
Menge: 410,000 m2

**04.01.0002 Traglattung Dachdeckung Nadelholz 60/40mm Lattenabstand gemäß Deckung**
STLB-Bau 2009-10 20
Traglattung passend zur Dachdeckung, aus Nadelholz DIN
68365, chemischer Holzschutz DIN 68800-3, Sortierklasse
S 10 DIN 4074-1, Querschnitt 60/40 mm, Lattenabstand
passend zur Deckung, Untergrund Holz.
Menge: 410,000 m2

**04.01.0003 Gratlatte**
Gratlatte (S10)aus Nadelholz DIN 68365, chemischer
Holzschutz DIN 68800-3, Sortierklasse S 10 DIN 4074-1,
 mit entsprechenden Halterungen am oberen Gratabschluß
entsprechend der Dacheindeckung und den dazugehörigen
Gratziegeln
ausrichten und montieren
Menge: 35,000 m

**04.01.0004 Unterspannung belüfteter Dächer USB-A Behelfsdeckung PUR-Weichschaumstoff**
STLB-Bau 2015-04 020
Unterspannung belüfteter Dächer, Klasse USB-A als
Behelfsdeckung nach ZVDH-Produktdatenblatt,
nahtgesichert (Klasse 4 gemäß Merkblatt für
Unterdächer, Unterdeckungen und Unterspannungen des
ZVDH), aus Polyurethan-Weichschaumstoff mit Verstärkung
aus Polyurethanfolie DIN EN 13859-1, Höhenüberdeckung
mind. 100 mm, auf Sparren, gespannt verlegen und
befestigen.
Menge: 410,000 m2

**04.01.0005 Keilbohle**
Trapezförmige Keilbohlen aus Nadelholz DIN 68365,
chemischer Holzschutz DIN 68800-3, Sortierklasse S 10
DIN 4074-1,
liefern und an der Traufkante durchlaufend
anbringen.
Menge: 48,000 m

**04.01.0006 Vogel- Insektenschutz Gitter Metall Dachziegel**
Vogel- und Insektenschutz an der Traufe als Gitter, aus
Metall, passend zur Deckung mit
Biberschwanz-Dachziegeln,
1 BHersteller/Typ '
1 B....................................................
1 Bvom Bieter einzutragen'
.
Menge: 48,000 m

#### 04.02 METALLDACHDECKUNG

**04.02.0001 Dachdeckung mit beschichteten Biberschwanzplatten**
*** Grundposition ZZ 001.0
Dachdeckung mit beschichteten Biberschwanzplatten, mit
Schrauben aus nichtrostendem Stahl mit
bauaufsichtlicher Zulassung sichtbar auf Holz
befestigen, Dachneigung über 45 bis 60 Grad.
Feuerverzinktes beschichtetes Stahlblech Z 275 oder AZ
150
Materialstärke: mind. 0,50 mm (5 kg/m²)
Biberschwanzplatte in stufenlosen Längen bis 4 Meter
Endüberlappung: ca. 160 mm
Farbe ähnlich Bestand altgrau
Menge: 410,000 m2

**04.02.0002 Dach Trapezprofil Stahl verzbesch T50/250-1000 D 0,5mm**
*** Wahlposition ZZ 001.1
Dachdeckung mit beschichteten Trapezprofilen aus
verzinktem Stahl, Festigkeitsnachweis und konstruktive
Ausbildung DIN 18807, DIN EN 1090-1, Oberseite
Korrosionsschutzklasse K III, Unterseite
Korrosionsschutzklasse K II DIN 55634, Profil
50/250-1000, Dicke 0,5 mm, mit Schrauben aus
nichtrostendem Stahl mit bauaufsichtlicher Zulassung
sichtbar im Obergurt auf Holz befestigen, Dachneigung
über 45 bis 60 Grad.
Farbe ähnlich Bestand altgrau
Menge: 410,000 m2

**04.02.0003 Dachdeckung Anarbeiten Kehle beidseitig**
Anarbeiten der Deckung aus Metall an Kehle, beidseitig.
Menge: 48,000 m

**04.02.0004 Traufendeckung Deckung Pfannenprofil Alu**
STLB-Bau 2015-10 020
Deckung der Traufen, mit angekröpftem Pfannenprofil,
passend zur Deckung mit beschichteten Pfannenprofilen
aus Aluminium.
Menge: 35,000 m

**04.02.0005 Kehle Zuschnitt-B 500mm 3xgekantet Deckung Metallelemente**
STLB-Bau 2016-04 020
Deckung der Kehle, mit Kehlprofil und Dichtungsband zum
Insektenschutz und gegen Eintrieb von Flugschnee,
Zuschnittbreite 500 mm, 3 x gekantet, passend zur
Deckung mit vorgefertigten Deckungselementen aus
Metall.
Menge: 48,000 m

**04.02.0006 Firstabdeckung Zuschnitt-B 300-400mm bis 5xgekantet beschichtet passend zur Deckung Titanzink 0,7mm o.glw.**
Deckung der Firste, mit Firstabdeckung, Zuschnittbreite
über 200 bis 250 mm, 5 x gekantet, passend zur Deckung
mit beschichteten Pfannenblechen aus Aluminium.
Menge: 32,000 m

**04.02.0007 Kehle 5xgekantet Deckung Metallelemente**
STLB-Bau 2015-10 020
Deckung der Kehle, mit Kehlprofil und Dichtungsband zum
Insektenschutz und gegen Eintrieb von Flugschnee, 5 x
gekantet, passend zur Deckung mit vorgefertigten
Deckungselementen aus Metall.
Menge: 20,000 m

**04.02.0008 Wandanschluss Wandanschlussprofil Alu besch Zuschnitt-B 200-250mm 5xgekantet Deckung Pfannenblech Alu**
STLB-Bau 2015-10 020
Deckung der Wandanschlüsse, seitlich, mit
vorgefertigten Wandanschlussprofilen, aus beschichtetem
Aluminium, Zuschnittbreite über 200 bis 250 mm, 5 x
gekantet, passend zur Deckung mit beschichteten
Pfannenblechen aus Aluminium.
Menge: 60,000 m

**04.02.0009 Schneefanggitter Stahl verz H 250mm Dachziegel Unterlagsblech Zink**
Schneefanggitter mit verstärkten Stützen, aus
verzinktem Stahl,
Schneefanghöhe 200 mm, passend zur Deckung
einschl. Unterlagsblech aus
Zink, und Verbindungsklammern
.
Menge: 32,000 m

**04.02.0010 Fenster mit Doppelstegplatten 16mm schließen.**
Lichtdurchlässige Bekleidung der Fensterflächen mit
Doppelstegplatten
aus Acrylglas, Gesamtdicke 16 mm, Struktur 2-fach,
Untergrund Holz, in Einzelflächen
Breite Fenster von 1,00m bis 1,50m
Höhe Fenster von 1,60-2,20m
oder gleichwertig
Menge: 60,000 m2

**04.02.0011 Aluminium H Profil, 16 mm**
Hochwertiges Alu-H-Profil zur vertikalen
Plattenverbindung für 16 mm.
Menge: 20,000 m

**04.02.0012 Aluminium U Profil Befestigungslasche längs (h), 16 mm**
Alu-U-Profil mit Befestigungslasche längs (h) zum
vertikalen Verbau für 16 mm.
inkl. Schrauben nichtrostend
Menge: 60,000 m

### 05 KLEMPNERARBEITEN

#### 05.01 DACHRINNEN

**05.01.0001 Hängedachrinne Titanzink D 0,8mm Gr.333 halbrund**
Hängedachrinne DIN EN 612, waagerecht, aus legiertem
Zink DIN EN 988 (Titanzink), Dicke 0,8 mm, Nenngröße
333 mm, halbrund, an Steildachtraufe, Nahtausbildung
gelötet, befestigen mit Rinnenhaltern eingelassen auf
Holz.
Menge: 48,000 m

**05.01.0002 Bewegungsausgleicher Hochpunkt-Schiebenaht Titanzink D 0,8mm Zuschnitt-B 333mm Hängedachrinne**
Bewegungsausgleicher als Hochpunkt-Schiebenaht, aus
legiertem Zink DIN EN 988 (Titanzink), Dicke 0,8 mm,
Zuschnittbreite 333 mm, für halbrunde Dachrinnen, für
Hängedachrinne,
Ort: Traufe
Menge: 4,000 St

**05.01.0003 Rinnenablaufstutzen gerade Titanzink D 0,8mm Zuschnitt-B 333mm Gr.120**
STLB-Bau 2009-10 22
Rinnenablaufstutzen DIN EN 612, gerade, zum Einlöten,
aus legiertem Zink DIN EN 988 (Titanzink), Dicke 0,8
mm, Zuschnittbreite 333 mm, Nenngröße 120, für
halbrunde Dachrinnen, für Hängedachrinne.
Menge: 4,000 St

**05.01.0004 Rinnenkessel Titanzink D 0,8mm Gr.120 200/200/400mm**
Rinnenkessel aus legiertem Zink DIN EN 988 (Titanzink),
Dicke 0,8 mm, Nenngröße 120, Maße 200/200/400 mm.
Menge: 6,000 St

**05.01.0005 Rinnenendstück flach Titanzink D 0,8mm Zuschnitt-B 333mm Hängedachrinne**
Rinnenendstück (Rinnenboden) flach aus legiertem Zink
DIN EN 988 (Titanzink), Dicke 0,8 mm, Zuschnittbreite
333 mm, für halbrunde Dachrinnen, für Hängedachrinne.
Menge: 8,000 St

#### 05.02 FALLROHRE

**05.02.0001 Regenfallrohr Metall kreisförmig Gr.100 Titanzink D 0,8mm**
Regenfallrohr DIN EN 612, kreisförmig, Nenngröße 100,
aus legiertem Zink DIN EN 988 (Titanzink), Dicke 0,8
mm, Längsnahtausbildung gelötet, befestigen mit
Rohrschellen, an Mauerwerk, durch
Wärmedämmverbundsystem, Dicke 100 mm,
Rohrschellenabstand 2 m.
incl. Anschlüsse
Anzahl der Regenfallrohre: 6Stk.
Menge: 20,000 m

**05.02.0002 Rohrbogen Titanzink D 0,8mm Gr.100 45Grad**
Rohrbogen, aus legiertem Zink DIN EN 988 (Titanzink),
Dicke 0,8 mm, Nenngröße 100, Krümmung 45 Grad.
Menge: 12,000 St

**05.02.0003 Rohrauslauf Winkel Titanzink D 0,8mm Gr.100**
Rohrauslauf als Winkel, aus legiertem Zink DIN EN 988
(Titanzink), Dicke 0,8 mm, Nenngröße 100.
Menge: 4,000 St

#### 05.03 ANSCHLÜSSE (Traufen, Firste, Pulte etc.)

**05.03.0001 Traufblech Z250mm**
Traufblech (Rinneneinlaufblech) als Verbindung zwischen
Dachfläche und Rinne
Zuschnitt 250 mm  3-fach gekantet
Titan-Zink 0,7mm
Menge: 48,000 m

**05.03.0002 Kehle Wasserfalz Titanzink D 0,7mm Zuschnitt-B 500mm 3xgekantet**
Kehle mit seitlichem Wasserfalz, aus legiertem Zink DIN
EN 988 (Titanzink), Dicke 0,7 mm, Zuschnittbreite 500
mm, 3 x gekantet, inkl. Unterkonstruktion, Untergrund
Holz.
Kelhe am unteren und Oberen Kehlanfang anarbeiten
Menge: 10,000 m

**05.03.0003 Traufstreifen Titanzink D 0,7mm Zuschnitt-B 200mm**
Traufstreifen / Brustblech  als Tropfblech aus
legiertem Zink DIN EN 988 (Titanzink), Dicke 0,7 mm,
Zuschnittbreite 200 mm, 3 x gekantet, mit Tropfkante
als Schenkel, verdeckt befestigen mit Haften und
Vorstoßblechen, auf Holz mit Vordeckung.
Menge: 48,000 m

**05.03.0004 Unterlegte Kehle Titanzink D 0,7mm Zuschnitt-B 800mm 3xgekantet Trennschicht V13**
Unterlegte Kehle aus legiertem Zink DIN EN 988
(Titanzink), Neigung der Kehle über 40 bis 60 Grad,
Dicke 0,7 mm, Zuschnittbreite 800 mm, 3 x gekantet,
Nahtausbildung gelötet, Untergrund Holz, einschl.
Unterkonstruktion undTrennschicht
aus Glasvlies-Bitumendachbahn DIN EN 13707- V 13.
Kehle am unteren und Oberen Kehlanfang anarbeiten
Menge: 26,000 m

**05.03.0005 Wandanschluss Titanzink D 0,7mm Zuschnitt-B 500mm 3xgekantet Trennschicht G200DD**
STLB-Bau 2015-04 022
Wandanschluss aus legiertem Zink DIN EN 988
(Titanzink), Dicke 0,7 mm, Zuschnittbreite 500 mm, 3 x
gekantet, Trennschicht aus Dachdichtungsbahnen DIN EN
13707 - G 200 DD, besandet.
Menge: 35,000 m

### 06 MAURERARBEITEN

#### 06.01 MAURERARBEITEN

**06.01.0001 Abgleichen Mauerwerk Giebelabschlüsse Anpassen Steine Mörtel MGIII B 24-36,5cm**
Abgleichen des Mauerwerks von Giebelabschlüssen,
geneigt, durch Anpassen der Steine und mit Mörtel MG
III, Breite der Abgleichfläche über 24 bis 36,5 cm.
Höhe bis 30cm
Menge: 25,000 m

**06.01.0002 Abgleichen Mauerwerk Abschlüsse Anpassen Steine Mörtel MGIII B 24-36,5cm**
Abgleichen des Mauerwerks von oberen Abschlüssen,
geneigt, durch Anpassen der Steine und mit Mörtel MG
III, Breite der Abgleichfläche über 24 bis 36,5 cm.
Höhe bis 30cm
Menge: 20,000 m

**06.01.0003 Einbinden Mauerwerk D 30-36,5cm**
STLB-Bau 2015-04 012
Mauerwerk durch Einbinden an vorh. Wand aus Mauerwerk
anschließen, Mauerwerksdicke über 30 bis 36,5 cm.
Menge: 20,000 m

**06.01.0004 Wandöffnungen schließen Mauerwerk KS d=11,5cm**
Wandöffnungen bis 2,5m² schließen mit KS
Höhe bis 2,5 m, Dicke 11,5 cm,
einseitig sichtbar.
Menge: 65,000 m2

**06.01.0005 Facharbeiter Mitellohn**
Leistung für unvorhergesehene Arbeiten.
Die Arbeiten sind nur in Absprache und nach Genehmigung
durch die Bauleitung auszuführen.
Mittellohn Facharbeiter
Menge: 15,000 h

### 07 BAUNEBENKOSTEN

#### 07.01 Baunebenkosten

**07.01.0001 Beweissicherungsverfahren Flächen/Objekte 2 Ausfertigungen**
Abstimmen der Arbeiten mit dem Nachbarn westlich,
Beweissicherung im Einflussbereich vor Beginn und nach
Abschluss der Bauarbeiten für die in der Zeichnung
ausgewiesenen Flächen und Objekte, in Abstimmung mit
dem Grundstückseigentümer, Zustand und Beschaffenheit
feststellen und dokumentieren, durch Begehung mit
schriftlichem Protokoll und Anfertigen von
Lichtbildern, Protokolle, Zeichnungen und Anlagen
müssen durch Unterschrift des AG und der Bauleitung
anerkannt sein, Vorlage aller Beweissicherungen
zeitnah, Schlussbeweissicherung spätestens mit der
Schlussrechnung, 2 Ausfertigungen der Protokolle,
Zeichnungen und sonstiger Dokumentationen, 10-15
Lichtbilder.
1x Papier, 1x pdf
Menge: 1,000 Psch
